# ClimaDomo Heiz- und Kühlsysteme
Leistungsbeschreibung (GAEB 90, DA81)
Währung: EUR

## LV-CD-Systeme

*Hinweis*
Hinweistext für alle Titel

ClimaDomo Heiz- und Kühlsysteme -
Heiz- und/oder Kühl-Decken

Geschlossene Heiz- und Kühl-Strahlflächen in optisch
anspruchsvoller Ausführung zur Zu-/Abführung von sensib
len
Wärmelasten durch Gipsplatten mit integrierten Kapillar
rohrmatten.

Im Kühlfall zu 60 % über Strahlung und zu 40 % über Kon
vektion.
Im Heizfall zu 80 % über Strahlung und zu 20 % über Kon
vektion.

Technische Details

Knauf Gipsträgerplatten in verschiedenen Ausführungen
  - ungelochte Spezialgipsplatten
  - ungelochte Thermoboard plus-Platten
  - gelochte Spezialgipsplatten
  - gelochte Thermoboard plus-Platten

Kapillarrohrmatte
  - bestehend aus Polypropylen (PP-R Typ 3)
  - Kapillarrohre 4,3 x 0,8 mm

Flexibler Anschluss-Schlauch
  - Innenschlauch EPDM
  - Stecktüllen Messing vernickelt
  - Ummantelung hochfestes Kunststoffgewebe
  - Druckstufe PN 10

Vorteile der ClimaDomo Systeme

- unbeeinflusste Schallabsorption
 o ClimaDomo bis Klasse B (höchst absorbierend)
 o Wettbewerb mit Wärmeleitblechen Schallabsorptionsklasse D/E (absorbierend/gering absorbierend)

- hohe Heiz- und Kühlleistungen,
  geprüft nach DIN EN 14240:2004-04

- Baustoffklasse schwer entflammbar,
  geprüft nach DIN EN 13501-1, mit
     - 40 mm Dämmstoffauflage
     - Rohdichte 17 kg/m³

- hohe Stabilität, Durchbiegungsklasse 1,
  geprüft nach DIN 13964:2007-02
  Beanspruchungsklasse A

- hoher Anteil an aktiven Elementen, weil
 o Öffnungen bis 350 mm Durchmesser ohne
  Leistungsverlust realisiert werden können
 o Schlitzauslässe, Langfeldleuchten, Deckensprünge usw
.
  direkt an die Module angearbeitet werden können
 o inaktive Flächen durch den Einsatz von Zuschnittplat
ten
  so gering wie möglich gehalten werden
 o aktive Elemente nicht durch Tragschienen und über
  Wärmeleitbleche überstehende Rohrmäander reduzier
t
  werden (Kapillarrohrmatte ist in die Gipsplatte i
ntegriert)
 o große Revisionsklappen (ab ca. 600 x 800 mm)
  aktivierbar sind

- geringes Gewicht von 13,5 kg/m²
  (Elemente mit Wasser gefüllt inkl. Unterkonstruktion)

- geringe Bauhöhe ab 6 cm

- kurze Reaktionszeit (ca. 15 min) durch
 o geringe Wassermenge in den Elementen (nur 0,37 l/m²)
 o Integration der Kapillarrohre, in die tief geschlitz
te Platte
  (Abst. Elementeoberfläche / Kapillarrohr ca. 1,5
mm)

- Kostenersparnis durch geringe Druckverluste durch
  parallele Durchströmung
 o Einsparung von Investitionskosten
  (preisgünstigere Aggregate mgl.)
 o Einsparung von Verbrauchskosten z.B. im Betrieb
  der Pumpen

Hinweise zum Anlagenmedium

- ClimaDomo Heiz- und Kühlsysteme sind gemäß der
  VDI Norm 2035 zum Schutz der hochempfindlichen
  Bauteile, wie z.B. Pumpen und Ventile mit vollentsalz
tem
  Trinkwasser zu füllen.
- Weicht der pH-Wert nach dem Befüllen vom Vorgabewert 8,2 - 9,5 ab oder sind korrosive Teile im System
, ist
  ein Inhibitor zur Stabilisierung des pH-Wertes und zu
m
  Aufbau einer korrosionsbeständigen Schicht einzusetze
n.
  (z.B. GENO-safe A, Grünbeck Wasseraufbereitung GmbH)
- Die Qualität des Anlagenwassers ist 8 - 12 Wochen nac
h
  der Inbetriebnahme und im Anschluss jährlich zu
  überprüfen und zu dokumentieren
- Die Einhaltung der Sollwerte laut ClimaDomo Protokoll
 zur
  Wasseraufbereitung sind sicherzustellen.

Widrigenfalls können Schäden an der Anlage auftreten.
Die Nichtbeachtung dieser Vorschrift führt zum Ausschlu
ss
der Gewährleistung.

Hinweis zu
sonstige Nebenleistungen, besondere Leistungen

wie z.B. Gerüststellung - siehe hierzu auch
ATV DIN 18299 -, die zur fachgerechten Durchführung
der Werkleistung gem. ATV DIN 18340 erforderlich
sind, sind ergänzend zu vereinbaren und zu beschreiben.

### 5 ClimaDomo Heiz- und Kühlsystem

*Hinweis*
Hinweistext zum Titel ClimaDomo
Kassettendecke
gelocht / ungelocht
Kassettengröße: 12 / 22

Heiz*- und/oder Kühl*-Kassettendecke bestehend aus
Knauf Danoline Gipsplatten mit integrierten Kapillarroh
r-
matten

Technische Daten

Gewicht (gefüllt, inkl. Unterkonstruktion):12,0 kg / m²

TRÄGERPLATTE
Knauf Danoline Gipsplatte endbehandelt matt weiß,
zum Einlegen in sichtbare T-Schienen-Unterkonstruktion
- Plattendicke: 12,5 mm
- Rückseite der gelochten Kassetten:
  kaschiert mit Akustikvlies, Farbe grau

GRÖßEN
- 12: 625 x 625 mm*
- 22: 600 x 600 mm*

LOCHUNG
- ungelocht*
- Rundlochung 6/15 R*
- Quadratlochung 9/20 Q*

* Nichtzutreffendes streichen

Die in den Knauf Danoline Prüfzeugnissen aufgeführten
Schallabsorptionswerte sind einzuhalten.
Bei Alternativausführungen ist  ein neutrales Gutachten
zum Nachweis der Gleichwertigkeit der Schallabsorption
nach DIN EN ISO 11654 vorzulegen.

Heiz- und Kühlleistungen
nach DIN EN 14240
bezogen auf die aktive Fläche

KÜHLLEISTUNG
Temperaturdifferenz 8 K: 62,6 W/m²
Temperaturdifferenz 10 K: 79,2 W/m²

HEIZLEISTUNG
Temperaturdifferenz 15 K: 86,3 W/m²

Bei Alternativausführungen ist ein neutrales Gutachten
zum Nachweis der Gleichwertigkeit der Leistung
nach DIN EN 14240:2004-04 vorzulegen.

Verarbeitungshinweise

Grundlage für die Verarbeitung  ist die DIN 18181.

BAUSTELLENBEDINGUNGEN
- Bedingungen für Trockenbauarbeiten mit
  Gipssystemen der Industriegruppe Gipsplatten im
  Bundesverband der Gipsindustrie sind einzuhalten.
- Raumtemperatur darf 10°C nicht unterschreiten

MONTAGE
- Montage der Kassetten nach DIN 18 168-1
- Unterkonstruktion: sichtbare T-Schienen, farblich
  endbeschichtet
- drucksteife Abhängung mittels Noniusabhängern, befest
igt
  mit bauaufsichtlich zugelassenen Befestigungsmitteln
- Kassetten in Unterkonstruktion einlegen
- Einstecken der flexiblen Schläuche
      - Anschluss der Kassetten an vorgefertigte Rohrle
itung
      - Verbindung der Kassetten untereinander
      - durch Zugprobe ist der feste Sitz der Schläuche
 zu überprüfen
- das System entsprechend der ClimaDomo Montageanleitun
g
  überprüfen, auf
      - Dichtheit durch Druckprobe
      - gleichmäßige Durchströmung durch Thermografie

Unterbrechungen bis 30 cm Einzelbreite werden entgegen
ATV-DIN 18299, Ab. 5, Punkt 5.1.6. nicht übermessen,
und nach entsprechenden Positionen vergütet

Ausführung gemäß ClimaDomo Detailblatt D 02
Unterkonstruktion, Wandanschluss,
Kassettenmontage

#### 5.01 ClimaDomo Kassettendecken gelocht / ungelocht, Größe 12: 625 x 625 mm* Größe 22: 600 x 600 mm*

**5.01.010 Unterkonstruktion Kassettendecke Größe 12 / 22***
Unterkonstruktion Kassettendecke für
Kassettengröße:
- 12: 625 x 625 mm*
- 22: 600 x 600 mm*

-Knauf AMF DONN T-Schienen (Trag- und Querschienen)
- Ausführung aus verzinkten Stahlblechprofilen DIN 1818
2-1
- abhängen mit Noniusabhängern
- Befestigung an der Rohdecke mit bauaufsichtlich
  zugelassenen Befestigungsmitteln

HINWEIS
Die Kassetten müssen immer mit 2 Seiten
auf Tragschienen aufliegen.

ABSTÄNDE Tragschienen
- 1.250 mm* / 625 mm*
- 1.200 mm* / 600 mm*

T-SCHIENEN (andere auf Anfrage):
- DX3-DX24 (stumpf gestoßen) Sichtbreite 24 mm*
- DX3-DX24 (gekröpft) Sichtbreite 24 mm*
- DX15 (gekröpft) Sichtbreite 15 mm*

FARBE der T-Schienen
- weiß ähnl. RAL 9010*
- Farbe nach Wahl lt. Herstellerfarbkarte: ............
*

Mindestabhanghöhe: 150 mm

Einbauhöhe: ..... m
Abhanghöhe: ..... cm
Deckenausführung ohne Brandschutzanforderungen
  Befestigungsuntergrund:
  Stahlbeton* /
  Holzbalken, Achsmaß .... cm* /
  Stahlträger, Profile ......,Achsmaß .... cm
*

* Nichtzutreffendes streichen
Menge: 0,000 m²

**5.01.020 Einlegen von gelochten Kassetten EG 12 / 22* in Unterkonstruktion**
Einlegen von gelochten Kassetten EG 12 / 22* in  Unterk
onstruktion

Kassetten = Gipsplatten mit integrierte Kapillarrohrmat
ten

Größen
- EG 12: 625 x 625 mm*
- EG 22: 600 x 600 mm*

MONTAGE
- Einlegen der Kassetten in T-Schienen
- Einstecken der flexiblen Schläuche
      - Anschluss der Kassetten an vorgefertigte Rohrle
itung
      - Verbindung der Kassetten untereinander
      - durch Zugprobe ist der feste Sitz der Schläuche
 zu
  überprüfen

* Nichtzutreffendes streichen
Menge: 0,000 m²

**5.01.030 Einlegen von ungelochten Kassetten EU12 / 22* in Unterkonstruktion**
Einlegen von ungelochten Kassetten EU 12 / 22* in Unter
konstruktion

Kassetten = Gipsplatten mit integrierte Kapillarrohrmat
ten

Größen
- EU 12: 625 x 625 mm*
- EU 22: 600 x 600 mm*

MONTAGE
- Einlegen der Kassetten in T-Schienen
- Einstecken der flexiblen Schläuche
      - Anschluss der Kassetten an vorgefertigte Rohrle
itung
      - Verbindung der Kassetten untereinander
      - durch Zugprobe ist der feste Sitz der Schläuche
 zu
  überprüfen

* Nichtzutreffendes streichen
Menge: 0,000 m²

**5.01.040 Inaktive ungelochte Kassettenflächen**
Inaktive ungelochte Kassettenflächen

inaktive Kassette = Gipsplatte ohne Kapillarrohrmatte

- Kassetten in T-Schienen-Unterkonstruktion einlegen
- im Randbereich Kassetten ggf. zuschneiden
Menge: 0,000 m²

**5.01.050 Inaktive gelochte Kassettenflächen**
Inaktive gelochte Kassettenflächen

inaktive Kassette = Gipsplatte ohne Kapillarrohrmatte

- Kassetten in T-Schienen-Unterkonstruktion einlegen
- im Randbereich Kassetten ggf. zuschneiden
Menge: 0,000 m²

**5.01.060 Zulage zu den aktiven und inaktiven Kassetten: vertiefte Kantenausführ ung**
Zulage zu den aktiven und inaktiven Kassetten

KANTENAUSFÜHRUNG
- Kante E  (vertieft, gefast)*
- Kante E+ (vertieft, scharfkantig)*
- Kante A+ (T-Schiene bündig mit Kassette)*

Kantenausführung laut ClimaDomo Detailblatt D02
Schienen-Kanten-Kombination

* Nichtzutreffendes streichen
Menge: 0,000 m²

**5.01.070 L-Wandwinkel**
L-Wandwinkel

im Farbton der Tragschienen liefern und mittels zugelas
senen Befestigungsmitteln an aufsteigenden Bauteilen be
festigen

Abwicklung: 19 x 24 mm
Menge: 0,000 m

**5.01.080 Stufenwandwinkel**
Stufenwandwinkel

im Farbton der Tragschienen liefern und mittels zugelas
senen Befestigungsmitteln an aufsteigenden Bauteilen be
festigen

Abwicklung: 15 x 15 x 8 x 25 mm
Menge: 0,000 m

**5.01.090 Inaktiver ungelochter fugenloser Randfries Breite bis 500 mm**
inaktiver ungelochter fugenloser Randfries
Breite bis 500 mm

Unterkonstruktion und Schraubabstände nach DIN 18 181
Randfriese in der Größe so abstimmen, dass im Deckenfel
d nur ganze Kassetten verwendet werden.

AUFBAU
- Unterkonstruktion UD/CD Profile
- Beplankung 1 x 12,5 mm dicke Gipsplatten
- T-Tragschiene als Übergang zum gerasterten Deckenfeld

Verspachtelung gemäß Merkblatt Nr. 2 (IGG, April 2003)
Qualitätsstufe Q 2 (Standardverspachtelung)
Menge: 0,000 m

**5.01.100 Inaktiver ungelochter fugenloser Randfries Breite 500 - 1.000 mm**
Inaktiver ungelochter fugenloser Randfries
Breite 500 - 1.000 mm

Unterkonstruktion und Schraubabstände nach DIN 18 181
Randfriese in der Größe so abstimmen, dass im Deckenfel
d nur ganze Kassetten verwendet werden.

AUFBAU
- Unterkonstruktion UD/CD Profile
- CD-Profile als Grund- und Tragprofile
- Beplankung  1 x 12,5 mm dicke Gipsplatten
- T-Tragschiene als Übergang zum gerasterten Deckenfeld

Verspachtelung gemäß Merkblatt Nr. 2 (IGG, April 2003)
Qualitätsstufe Q 2 (Standardverspachtelung)
Menge: 0,000 m

**5.01.110 Inaktiver ungelochter fugenloser Randfries als Deckenfläche Breite > 1.000 mm**
Inaktiver ungelochter fugenloser Randfries
als Deckenfläche
Breite > 1.000 mm

Unterkonstruktion und Schraubabstände nach DIN 18 181
Randfriese in der Größe so abstimmen, dass im Deckenfel
d nur ganze Kassetten verwendet werden.

AUFBAU
- Unterkonstruktion UD/CD Profile
- CD-Profile als Grund- und Tragprofile
- Beplankung 1 x 12,5 mm dicke Gipsplatten
- T-Tragschiene als Übergang zum gerasterten Deckenfeld

Verspachtelung gemäß Merkblatt Nr. 2 (IGG, April 2003)
Qualitätsstufe Q 2 (Standardverspachtelung)
Menge: 0,000 m²

**5.01.120 Dämmung der Deckenfläche mit Mineralwolle**
Dämmung der Deckenfläche mit Mineralwolle

- nach DIN EN 13162
- Dicke: 40 mm
- WLG: 040
- längenbezogener Strömungswiderstand nach
  DIN EN 29053: r >= 5 kPa*s/m²
Menge: 0,000 m²

#### 5.02 Zulagen

**5.02.010 Öffnungen für Kabeldurchführungen**
Öffnung für Kabeldurchführungen zwischen den Kapillarro
hren herstellen

- Breite <= 9 mm
- Einmessen der Kabeldurchführung nach Vorgabe
  in der Werk- und Montageplanung
- Öffnung herstellen und Kabel durchführen

Ausführung gemäß ClimaDomo Detailblatt D02
Anbauteile
Menge: 0,000 St

**5.02.020 Befestigungspunkte für Anbauteile**
Befestigungspunkte für Anbauteile

EINMESSEN der Befestigungspunkte nach Vorgabe
  - Werk- und Montageplanung
  - Datenblatt des Anbauteils

DÜBELMONTAGE
- ungelochte Kassetten:
  Bohrungen von der Rückseite zwischen den
  Kapillarrohren herstellen
- gelochte Kassetten:
  Lochung der Gipsplatte zur Befestigung nutzen
  Dübeldurchmesser auf Lochung abstimmen

LASTENÜBERSICHT
- bis 0,0025 kN (geringe Lasten wie Rauchmelder)*
  Last direkt in die Kassette einleiten, empfohlene Düb
el
  Hilti HUD-1 5x25, Bohrerdurchmesser: 5 mm
- bis 0,05 kN*
  Last direkt in die Kassette einleiten, empfohlene Düb
el
  Würth W-MH 4/15, Bohrerdurchmesser: 8 mm,
  Klemmlänge: 15 mm
- bis 0,2 kN*
  Last in die Unterkonstruktion einleiten, Hohlraumdübe
l im
  CD-Profil befestigen, empfohlen: Würth W-MH 4/15,
  Bohrerdurchmesser: 8 mm, Klemmlänge: 15 mm,
- über 0,2 kN*
  Last direkt in die Rohdecke einleiten

ACHTUNG: Dübelkrallen parallel zu Kapillarrohren, um Be
schädigungen zu vermeiden!

Ausführung gemäß ClimaDomo Detailblatt D02
Anbauteile

* Nichtzutreffendes streichen
Menge: 0,000 St

**5.02.030 Inaktive Streifen in Kassette**
Inaktive Streifen in Kassette
zur Aufnahme von Einbauteilen

HERSTELLUNG werkseitig
- durch Veröden von Kapillarrohren am Mattenstamm
  und Entfernen der entsprechenden Kapillarrohre
- Streifenbreite = Durchmesser der Öffnung + 30 mm
- Lage des Streifens: mittig in der Kassette
- Streifenbreite: ... mm

LASTABTRAGUNG durch Gipsriegel
- 2 St Gipsriegel 30 x 25 mm im Lieferumfang enthalten
- sind auf der Baustelle parallel zur Kassettenstirnsei
te,
  beidseitig der Öffnung, vollflächig aufzukleben
- Gipsriegel müssen beidseitig auf T-Schienen aufliegen

Ausführung gemäß ClimaDomo Detailblatt D02
Einbauteile
Menge: 0,000 St

**5.02.040 Ausschnitte für Lampenbänder herstellen**
Ausschnitte für Lampenbänder oder ähnliches
als Zulage zur T-Schienen-Unterkonstruktion herstellen

- Unterkonstruktion bestehend aus Trag- und Querschinen
- Breite der Querschienen = Breite des Ausschnittes
- Einlegen von GK-Plattenstreifen in die Felder, die ni
cht
  mit Einbauteilen (z.B. Langfeldleuchten) bestückt wer
den

Ausführung gemäß ClimaDomo Detailblatt D02
Einbauteile
Menge: 0,000 m

**5.02.050 Abhängungen für Rasterleuchten**
Abhängung von Rasterleuchten
als Zulage zu den Kassettenflächen

- zusätzliche Abhängungen für Rasterleuchte
  2 St je Leuchte
- Abrechnung je Leuchte

Ausführung gemäß ClimaDomo Detailblatt D02
Einbauteile und Lastübersicht
Menge: 0,000 St

**5.02.060 Bohrungen zur Rohrleitungsführung durch GK-Ständerwände doppelt beplan kt**
Bohrungen zur Rohrleitungsführung durch GK-Ständerwände
 doppelt beplankt

- herstellen
- nach Rohrverlegung mit Mineralwolle verschließen
Menge: 0,000 St

**5.02.070 Runde Öffnungen im inaktiven Bereich Durchmesser: .... mm**
Runde Öffnungen im inaktiven Bereich
Durchmesser: .... mm

Wechsel in der Unterkonstruktion und zusätzliche Abhäng
er sind zu berücksichtigen.

Ausführung gemäß ClimaDomo Detailblatt D02
Einbauteile, Lastenübersicht
Menge: 0,000 St

**5.02.080 Eckige Öffnungen im inaktiven Bereich Größe B x L: ... x ..... mm**
Eckige Öffnungen im inaktiven Bereich
Größe B x L ... x ..... mm

Wechsel in der Unterkonstruktion und zusätzliche Abhäng
er sind zu berücksichtigen.

Ausführung gemäß ClimaDomo Detailblatt D02
Einbauteile, Lastenübersicht
Menge: 0,000 St

**5.02.090 Ausschnitte in Gipsfriesen Länge > 1 m Breite: ..... mm**
Ausschnitte in Gipsfriesen herstellen
Länge des Ausschnitts > 1 m
Breite des Ausschnittes ..... mm

Wechsel in der Unterkonstruktion und
zusätzliche Abhänger sind zu berücksichtigen.

Ausführung gemäß ClimaDomo Detailblatt D02
Einbauteile
Menge: 0,000 m

**5.02.100 Anarbeiten an Stützen 2-seitig**
Anarbeiten der inaktiven Kassetten-/Gipsplattenflächen
an Stützen

- 2-seitig
- Abwicklung <= 1,0 m
- inkl. Wandwinkel
Menge: 0,000 St

**5.02.110 Anarbeiten an Stützen 3-seitig**
Anarbeiten der inaktiven Kassetten-/ Gipsplattenflächen

an Stützen

- 3-seitig
- Abwicklung <= 1,50 m
- inkl. Wandwinkel
Menge: 0,000 St

**5.02.120 Anarbeiten an Stützen 4-seitig**
Anarbeiten der inaktiven Kassetten-/ Gipsplattenflächen

an Stützen

- 4-seitig
- Abwicklung <= 2,0 m
- inkl. Wandwinkel
Menge: 0,000 St

**5.02.130 Anarbeiten an Säulen**
Anarbeiten der inaktiven Kassetten-/ Gipsplattenflächen
an Säulen

- Durchmesser <= 500 mm
- inkl. biegbarer Wandwinkel
  Material: PVC
Menge: 0,000 St

**5.02.140 Wandanschluss höhenversetzter GK-Fries aus L-Formteil**
Wandanschluss höhenversetzter GK-Fries
für Kassettendecken

bestehend aus
- L-Formteil
- L-Winkel
- Unterkonstruktion und Abhängung

FORMTEIL DECKENSPRUNG
L-Winkel aus verleimter Gipsplatte
- Plattendicke: 12,5 mm
- 1 St V- Fräsung
- Schenkelmaß a = .... mm, b = ..... mm,
- Winkel (a,b) = 90°

AUFLAGE KASSETTEN
L-Wandwinkel
- Stahlblech verzinkt d = 0,5 mm
- Abwicklung: 24 x 19 mm
- Oberfläche im Farbton der T-Schienen-Unterkonstruktio
n

Verspachtelung gemäß Merkblatt Nr. 2 (IGG, April 2003)
Qualitätsstufe Q 2 (Standardverspachtelung)

Ausführung gemäß ClimaDomo Detailblatt D02
Deckensprünge und Auskragungen
Menge: 0,000

**5.02.150 Deckensprung mit L-Formteil**
Deckensprung mit L-Formteil
für Kassettendecken

bestehend aus
- L-Formteil
- F-Winkel
- T-Tragschiene
- Unterkonstruktion und Abhängung

FORMTEIL DECKENSPRUNG
L-Winkel aus verleimter Gipsplatte
- Plattendicke: 12,5 mm
- 1 St V- Fräsung
- Schenkelmaß a = .... mm, b = .... mm,
- Winkel (a,b) = ....°

AUFNAHME FORMTEIL
F-Winkel
- Stahlblech verzinkt d = 0,5 mm
- Abwicklung: 13 x 16 x 27 x 46 mm
- Oberfläche im Farbton der Unterkonstruktion

AUFLAGE FORMTEIL
T-Tragschiene
- Breite / Form entsprechend der Unterkonstruktion
- Oberfläche im Farbton der Unterkonstruktion

Verspachtelung gemäß Merkblatt Nr. 2 (IGG, April 2003)
Qualitätsstufe Q 2 (Standardverspachtelung)

Ausführung gemäß ClimaDomo Detailblatt D02
Deckensprünge und Auskragungen
Menge: 0,000 m

**5.02.160 Deckensprung mit Z-Formteil**
Deckensprung mit Z-Formteil
für Kassettendecken

bestehend aus
- Z-Formteil
- T-Tragschiene
- Unterkonstruktion und Abhängung

FORMTEIL DECKENSPRUNG
Z-Winkel aus verleimter Gipsplatte
- Plattendicke: 12,5 mm
- 2 St V- Fräsung
- Schenkelmaß a = ..... mm, b = .....mm,
  c = .... mm
- Winkel (a,b) = .... °, Winkel (b,c) = ....°

AUFLAGE FORMTEIL
T-Tragschiene
- Breite / Form entsprechend der Unterkonstruktion
- Oberfläche im Farbton der Unterkonstruktion

Verspachtelung gemäß Merkblatt Nr. 2 (IGG, April 2003)
Qualitätsstufe Q 2 (Standardverspachtelung)

Ausführung gemäß ClimaDomo Detailblatt D02
Deckensprünge und Auskragungen
Menge: 0,000 m

**5.02.170 Deckensprung mit Gipsplatte**
Deckensprung mit Gipsplatte
direkter Anschluss von Kassettendecken

bestehend aus
- Gipsplatte h = ... mm
- F-Winkel
- T-Tragschiene
- Unterkonstruktion und Abhängung

F-Winkel
- Stahlblech verzinkt d = 0,5 mm
- Abwicklung: 13 x 16 x 27 x 46 mm
- Oberfläche im Farbton der Unterkonstruktion

T-Tragschiene
- Breite / Form entsprechend der Unterkonstruktion
- Oberfläche im Farbton der Unterkonstruktion

Verspachtelung gemäß Merkblatt Nr. 2 (IGG, April 2003)
Qualitätsstufe Q 2 (Standardverspachtelung)

Ausführung gemäß ClimaDomo Detailblatt D02
Deckensprünge und Auskragungen
Menge: 0,000 m

**5.02.180 Auskragung als Formteil, Stabilisierung durch Gipsplattenformteil**
Auskragung / Lichtvoute für Kassettendecken
Stabilisierung durch Gipsplattenformteil

- mit Abschottung zum Deckenhohlraum
- Stabilisierung durch GK-Formteil
- inkl. Unterkonstruktion und Abhängung

FORMTEIL AUSKRAGUNG
- verleimt aus Gipsplatte d = 12,5 mm
- alle Sichtflächen kartonummantelt
- 2 St V-Fräsung
- Schenkelmaß a = .... mm, b = ..... mm,
  c = 12,5 mm
- Winkel (a,b) = ..°, Winkel (b,c) = 90°

FORMTEIL ABSCHOTTUNG
- verleimt aus Gipsplatte d = 12,5 mm
- 2 St V-Fräsung
- Schenkelmaß a = .... mm, b = ..... mm,
  c = .... mm
- Winkel (a,b) = ..°, (b,c) = ..°

Verspachtelung gemäß Merkblatt Nr. 2 (IGG, April 2003)
Qualitätsstufe Q 2 (Standardverspachtelung)

Ausführung gemäß ClimaDomo Detailblatt D02
Deckensprünge und Auskragungen
Menge: 0,000 m

**5.02.190 Auskragung als Formteil, Stabilisierung durch Stahlblechwinkel**
Auskragung / Lichtvoute als Formteil, Stabilisierung du
rch Stahlblechwinkel für Kassettendecken

- mit Abschottung zum Deckenhohlraum
- Stabilisierung durch Stahlblechwinkel verzinkt
       - d = 2 mm, b = 50 mm
       - Schenkelmaß a = .... mm, b = .... mm
- inkl. Unterkonstruktion und Abhängung

FORMTEIL AUSKRAGUNG
- verleimt aus Gipsplatte d = 12,5 mm
- alle Sichtflächen kartonummantelt
- 2 St V-Fräsung
- Schenkelmaß a = .... mm, b = ..... mm,
  c = 12,5 mm
- Winkel (a,b) = ....°, Winkel (b,c) = 90°

FORMTEIL ABSCHOTTUNG
- verleimt aus Gipsplatte d = 12,5 mm
- 1 St V-Fräsung
- Schenkelmaß a = .... mm, b = ..... mm,
- Winkel (a,b) = .....°

Verspachtelung gemäß Merkblatt Nr. 2 (IGG, April 2003)
Qualitätsstufe Q 2 (Standardverspachtelung)

Ausführung gemäß ClimaDomo Detailblatt D02
Deckensprünge und Auskragungen
Menge: 0,000 m

*Hinweis*
Hinweistext für alle Titel

ClimaDomo Heiz- und Kühlsysteme -
Heiz- und/oder Kühl-Decken

Geschlossene Heiz- und Kühl-Strahlflächen in optisch
anspruchsvoller Ausführung zur Zu-/Abführung von sensib
len
Wärmelasten durch Gipsplatten mit integrierten Kapillar
rohrmatten.

Im Kühlfall zu 60 % über Strahlung und zu 40 % über Kon
vektion.
Im Heizfall zu 80 % über Strahlung und zu 20 % über Kon
vektion.

Technische Details

Knauf Gipsträgerplatten in verschiedenen Ausführungen
  - ungelochte Spezialgipsplatten
  - ungelochte Thermoboard plus-Platten
  - gelochte Spezialgipsplatten
  - gelochte Thermoboard plus-Platten

Kapillarrohrmatte
  - bestehend aus Polypropylen (PP-R Typ 3)
  - Kapillarrohre 4,3 x 0,8 mm

Flexibler Anschluss-Schlauch
  - Innenschlauch EPDM
  - Stecktüllen Messing vernickelt
  - Ummantelung hochfestes Kunststoffgewebe
  - Druckstufe PN 10

Vorteile der ClimaDomo Systeme

- unbeeinflusste Schallabsorption
 o ClimaDomo bis Klasse B (höchst absorbierend)
 o Wettbewerb mit Wärmeleitblechen Schallabsorptionsklasse D/E (absorbierend/gering absorbierend)

- hohe Heiz- und Kühlleistungen,
  geprüft nach DIN EN 14240:2004-04

- Baustoffklasse schwer entflammbar,
  geprüft nach DIN EN 13501-1, mit
     - 40 mm Dämmstoffauflage
     - Rohdichte 17 kg/m³

- hohe Stabilität, Durchbiegungsklasse 1,
  geprüft nach DIN 13964:2007-02
  Beanspruchungsklasse A

- hoher Anteil an aktiven Elementen, weil
 o Öffnungen bis 350 mm Durchmesser ohne
  Leistungsverlust realisiert werden können
 o Schlitzauslässe, Langfeldleuchten, Deckensprünge usw
.
  direkt an die Module angearbeitet werden können
 o inaktive Flächen durch den Einsatz von Zuschnittplat
ten
  so gering wie möglich gehalten werden
 o aktive Elemente nicht durch Tragschienen und über
  Wärmeleitbleche überstehende Rohrmäander reduzier
t
  werden (Kapillarrohrmatte ist in die Gipsplatte i
ntegriert)
 o große Revisionsklappen (ab ca. 600 x 800 mm)
  aktivierbar sind

- geringes Gewicht von 13,5 kg/m²
  (Elemente mit Wasser gefüllt inkl. Unterkonstruktion)

- geringe Bauhöhe ab 6 cm

- kurze Reaktionszeit (ca. 15 min) durch
 o geringe Wassermenge in den Elementen (nur 0,37 l/m²)
 o Integration der Kapillarrohre, in die tief geschlitz
te Platte
  (Abst. Elementeoberfläche / Kapillarrohr ca. 1,5
mm)

- Kostenersparnis durch geringe Druckverluste durch
  parallele Durchströmung
 o Einsparung von Investitionskosten
  (preisgünstigere Aggregate mgl.)
 o Einsparung von Verbrauchskosten z.B. im Betrieb
  der Pumpen

Hinweise zum Anlagenmedium

- ClimaDomo Heiz- und Kühlsysteme sind gemäß der
  VDI Norm 2035 zum Schutz der hochempfindlichen
  Bauteile, wie z.B. Pumpen und Ventile mit vollentsalz
tem
  Trinkwasser zu füllen.
- Weicht der pH-Wert nach dem Befüllen vom Vorgabewert 8,2 - 9,5 ab oder sind korrosive Teile im System
, ist
  ein Inhibitor zur Stabilisierung des pH-Wertes und zu
m
  Aufbau einer korrosionsbeständigen Schicht einzusetze
n.
  (z.B. GENO-safe A, Grünbeck Wasseraufbereitung GmbH)
- Die Qualität des Anlagenwassers ist 8 - 12 Wochen nac
h
  der Inbetriebnahme und im Anschluss jährlich zu
  überprüfen und zu dokumentieren
- Die Einhaltung der Sollwerte laut ClimaDomo Protokoll
 zur
  Wasseraufbereitung sind sicherzustellen.

Widrigenfalls können Schäden an der Anlage auftreten.
Die Nichtbeachtung dieser Vorschrift führt zum Ausschlu
ss
der Gewährleistung.

Hinweis zu
sonstige Nebenleistungen, besondere Leistungen

wie z.B. Gerüststellung - siehe hierzu auch
ATV DIN 18299 -, die zur fachgerechten Durchführung
der Werkleistung gem. ATV DIN 18340 erforderlich
sind, sind ergänzend zu vereinbaren und zu beschreiben.

#### 5.03 Rohrleitung ClimaDomo Systeme

**5.03.010 Rohrleitung innerhalb aktiver Kassettenfläche, inkl. Schläuche**
Rohrleitung innerhalb aktiver Kassettenfläche

BESTEHEND AUS:
- bis 6 m werkseitig vorgefertigte Rohre,
  inkl. Dimensionswechsel und Steckkupplungen
- flexible Schläuche zum Verbinden der Elemente
  mit der Rohrleitung über die Steckkupplungen
- Rohre und Formteile zum Aufbau des
  Zweirohrsystems Tichelmann

MUFFENSCHWEIßEN VERBINDET:
- geteilte, vorgefertigte Rohre über 6 m
- Rohre und Formteile zum Aufbau des
  Zweirohrsystems Tichelmann

MONTAGE
- Rohre mit gummierten Rohrschellen von der
  Rohdecke abhängen
- so ist eine Revision der Decke möglich
- Abstand zw. Unterkante Kassettendecke und
  Rohrleitung: ca. 150 mm
Menge: 0,000 m²

**5.03.020 PP-Rohr inkl. Abhängung + Muffen d= 20 x 2 mm, DN15**
PP-Rohr
zwischen Elemente-Fläche und Absperrgruppe
inkl. Abhängung und Muffen zur Rohrverbindung
d: 20 x 2 mm
DN: 15 mm
Material: PP
liefern und montieren
Menge: 0,000 m

**5.03.030 PP-Rohr inkl. Abhängung + Muffen d= 25 x 2,3 mm, DN20**
PP-Rohr
zwischen Elemente-Fläche und Absperrgruppe
inkl. Abhängung und Muffen zur Rohrverbindung
- d: 25 x 2,3 mm
- DN: 20 mm
- Material: PP
liefern und montieren
Menge: 0,000 m

**5.03.040 PP-Rohr inkl. Abhängung + Muffen d= 32 x 3,0 mm, DN25**
PP-Rohr
zwischen Elemente-Fläche und Absperrgruppe
inkl. Abhängung und Muffen zur Rohrverbindung
- d: 32 x 3,0 mm
- DN: 25 mm
- Material: PP
liefern und montieren
Menge: 0,000 m

**5.03.050 PP-Rohr inkl. Abhängung + Muffen d= 40 x 3,7 mm, DN32**
PP-Rohr
zwischen Elemente-Fläche und Absperrgruppe
inkl. Abhängung und Muffen zur Rohrverbindung
- d: 40 x 3,7 mm
- DN: 32 mm
- Material: PP
liefern und montieren
Menge: 0,000 m

**5.03.060 PP-Winkel, 90°, d= 20 mm**
PP-Winkel
zwischen Elemente-Fläche und Absperrgruppe
zum Muffenschweißen
- Anschluß: innen / innen
- Durchmesser: 20 mm
- Material: PP
- Winkel: 90°
liefern und montieren
Menge: 0,000 St

**5.03.070 PP-Winkel, 90°, d= 25 mm**
PP-Winkel
zwischen Elemente-Fläche und Absperrgruppe
zum Muffenschweißen
- Anschluß: innen / innen
- Durchmesser: 25 mm
- Material: PP
- Winkel: 90°
liefern und montieren
Menge: 0,000 St

**5.03.080 PP-Winkel, 90°, d= 32 mm**
PP-Winkel
zwischen Elemente-Fläche und Absperrgruppe
zum Muffenschweißen
- Anschluß: innen / innen
- Durchmesser: 32 mm
- Material: PP
- Winkel: 90°
liefern und montieren
Menge: 0,000 St

**5.03.090 PP-Winkel, 90°, d= 40 mm**
PP-Winkel
zwischen Elemente-Fläche und Absperrgruppe
zum Muffenschweißen
- Anschluß: innen / innen
- Durchmesser: 40 mm
- Material: PP
- Winkel: 90°
liefern und montieren
Menge: 0,000 St

**5.03.100 Absperrgruppe DN 15, IG 1/2"**
Absperrgruppe DN 15 liefern u. montieren
Anschluss an Rohrnetz: IG 1/2"

BESTEHEND AUS:
- 2 St PP-Kugelhahn
- 2 St T-Stück mit montiertem KFE-Hahn mit
  Flügelgriff und Schlauchverschraubung
- 2 St Übergangsmuffe

Material Polypropylen, Messing

Hersteller ClimaDomo Heiz- und Kühlsysteme GmbH
Menge: 0,000 St

**5.03.110 Absperrgruppe DN 20, IG 3/4"**
Absperrgruppe DN 20 liefern u. montieren
Anschluss an Rohrnetz: IG 3/4"

BESTEHEND AUS:
- 2 St PP-Kugelhahn
- 2 St T-Stück mit montiertem KFE-Hahn mit
  Flügelgriff und Schlauchverschraubung
- 2 St Übergangsmuffe

Material Polypropylen, Messing

Hersteller ClimaDomo Heiz- und Kühlsysteme GmbH
Menge: 0,000 St

**5.03.120 Absperrgruppe DN 25, IG 1"**
Absperrgruppe DN 25 liefern u. montieren
Anschluss an Rohrnetz: IG 1"

BESTEHEND AUS:
- 2 St PP-Kugelhahn
- 2 St T-Stück mit montiertem KFE-Hahn mit
  Flügelgriff und Schlauchverschraubung
- 2 St Übergangsmuffe

Material Polypropylen, Messing

Hersteller ClimaDomo Heiz- und Kühlsysteme GmbH
Menge: 0,000 St

**5.03.130 Absperrgruppe DN 32, IG 1 1/4"**
Absperrgruppe DN 32 liefern u. montieren
Anschluss an Rohrnetz: IG 1 1/4"

BESTEHEND AUS:
- 2 St PP-Kugelhahn
- 2 St T-Stück mit montiertem KFE-Hahn mit
  Flügelgriff und Schlauchverschraubung
- 2 St Übergangsmuffe

Material Polypropylen, Messing

Hersteller ClimaDomo Heiz- und Kühlsysteme GmbH
Menge: 0,000 St

#### 5.04 Bauteile zur Regelung

**5.04.010 Taupunktfühler inkl. 10 m Steuerkabel**
Taupunktfühler zum Schutz vor Beschädigung durch Konden
swasser

TECHNISCHE DATEN
- Bezeichnung:  TF 3 G/M
- Hersteller:  ALRE
- Betriebsspannung: 24 V ~ +/- 10% 50...60 Hz
- zul. Umgebungstemp.: 0...50 °C
- Kabellänge:  10 m / 2 x 0,14 mm²
- Schaltpunkt Taupunkt: ca. 8 M-Ohm entspricht ca. 80%
  rel. Feuchte u. ca.
 16 M-Ohm
- Maße:  70 x 20 x 7 mm
Menge: 0,000 St

**5.04.020 Konverter 24 V DC (verbindet Taupunktfühler mit Gebäudeleittechnik)**
Der Konverter 24 V verbindet den Taupunktfühler mit der
 Gebäudeleittechnik

liefern und an Gewerk Elektro übergeben

TECHNISCHE DATEN
- Bezeichnung:  TK1-PF (potentialfrei)
  | TK2-PF (potential
frei)
- Hersteller:  ALRE
- Maße:  86 x 36 x 59 mm
- Gewicht:  110 g
- Gehäuse:  Kunststoff ABS,
  Lichtgrau RAL 7036
- Betriebsspannung: 24 V ~ 50 Hz
- zulässige Umgebungstemperatur:  0...55 °C
- Leistungsaufnahme: ca. 1VA
- Schaltpunkt:  fest 98% r.H
- Schaltausgang: Relais als potentialfreier
Wechselkontakt
- max. Schaltspannung: 48 V ~ /60 V DC
- Schaltvermögen: min. Schaltstrom 5 mA max. Schaltstrom
 10 (3) A
- elektrischer
  Anschluss:  Schraubklemmen (Querschnitt max. 2,5
mm²)
- Schutzart:  IP 20
- Schutzklasse:  III | 0, durch Einbauort gewährleistet
Menge: 0,000 St

#### 5.05 Begleitende Leistungen, Sonstiges

**5.05.010 Füllen, Spülen und Entlüften der Kreise**
Füllen, Spülen und Entlüften der einzelnen Kreise des
Heiz- und Kühlsystems mit

WASSERAUFBEREITUNG nach VDI-Richtlinie 2035,
- notwendiges Werkzeug: Spülpumpe
- Füllmedium: Trinkwasser nach VDI-Richtlinie 2035
  aufbereitet (vollentsalzt)
- Entsalzung mittels Mischbettharz
  z.B. GENO-therm Kartuschen von Grünbeck
  Wasseraufbereitung GmbH, oder ähnl.
- je Heiz-/Kühlkreis ca. 2 l heißes Wasser (Wasserkoche
r)
  in Spülpumpe geben, für Thermografie-Aufnahmen
Menge: 0,000 St

**5.05.020 Dokumentation der Erstbefüllung**
Dokumentation der Erstbefüllung
mit Anlagenmedium

- Bezug für Abrechnung ist die Elemente-Fläche: .... m²
- Messgerät: Leitfähigkeits-Messgerät

PROTOKOLLIERUNG
- im ClimaDomo Protokoll zur Erstbefüllung
- Tag der Befüllung
- Leitfähigkeit Anlagenmedium
  bei Beginn der Befüllung
  bei Ende der Befüllung
- Menge des eingefüllten Anlagenmediums
Menge: 0,000 St

**5.05.030 Druckprobe inkl. Protokollierung**
Druckprobe inkl. Protokollierung

- Abdrücken der Heiz-/Kühlkreise bzw. Rohrabschnitte
  des ClimaDomo Heiz- und Kühlsystems nach
  Werksvorschrift
- Protokollierung im ClimaDomo Protokoll zur Erstbefüll
ung
Menge: 0,000 St

**5.05.040 Infrarot-Thermografie**
Infrarot-Thermografie als
Nachweis der ordnungsgemäßen Durchströmung der
ClimaDomo Heiz- und Kühlsysteme

Zur Durchführung der Thermographie werden die Flächen
vor Ausführung von Spachtelarbeiten mit warmen
aufbereitetem Wasser gespült, so dass die gleichmäßige
Durchströmung einfach durch die Temperaturunterschiede
zwischen aktiven und inaktiven Flächen nachgewiesen
werden kann.

Bezug für Abrechnung ist die Elemente-Fläche: .... m²
Menge: 0,000 St

**5.05.050 Erstellen der Revisionsunterlagen**
Erstellen der Revisionsunterlagen

- Bezug für Abrechnung ist die Elemente-Fläche: .... m²

BESTANDTEILE
1. Allgemeines
  Anlagen und Funktionsbeschreibung
  Prüfzeugnisse
2. Berechnungen
  Volumenstromberechnung
  Angabe der Heiz- und Kühlleistung je Raum
  Angaben zum Druckverlust je Raum
3. Erklärungen / Bescheinigungen
  Fachunternehmererklärung
  Errichterbescheinigung
4. Prüfprotokolle
  Protokolle zur Dichtheitsprüfung
  Thermografieaufnahmen
  (Erstellung der Aufnahmen separate Position
)
5. Herstellerunterlagen zu allen verbauten Bauteilen
6. Revisionszeichnungen
Menge: 0,000 St

**5.05.060 Stundenlohnarbeiten Facharbeiter**
*** Bedarfsposition ohne GB
Stundenlohnarbeiten Facharbeiter für unvorhergesehene T
ätigkeiten
Menge: 0,000 Std

**5.05.070 Stundenlohnarbeiten Meister**
*** Bedarfsposition ohne GB
Stundenlohnarbeiten Meister
für unvorhergesehene Tätigkeiten
Menge: 0,000 Std

**5.05.080 Kosten Planungsänderung**
*** Bedarfsposition ohne GB
Die digitale Fachplanung inkl. technischer Auslegung is
t in dem Angebotspreis enthalten.
Alle Unterlagen sind dem AG rechtzeitig zur Prüfung und
 zur Freigabe in digitaler Form vorzulegen.

KOSTEN PLANUNGSÄNDERUNG
- eine einmalige geringe Planänderung wird kostenfrei
  ausgeführt
- weitere Änderungen werden nach Stundenaufwand
  zusätzlich berechnet
- Änderungen nach erfolgter Freigabe werden generell
  nach Stundenaufwand berechnet
Menge: 0,000 Std

*Hinweis*
Hinweistext zum Nachhaltige Wasseraufbereitung

Die VDI-Norm 2035 empfiehlt zum Schutz von Bauteilen,
wie Ventile, elektronisch geregelte Umwälzpumpen usw.,
Heiz- und Kühlanlagen die salzarme Fahrweise.

Dabei ist zu beachten
- Weicht der pH-Wert nach dem Befüllen vom Vorgabewert 8,2 - 9,5 ab oder sind korrosive Teile im System
, ist
  ein Inhibitor zur Stabilisierung des pH-Wertes und zu
m
  Aufbau einer korrosionsbeständigen Schicht einzusetze
n.
  (z.B. GENO-safe A, Grünbeck Wasseraufbereitung GmbH)
- Die Qualität des Anlagenwassers ist 8 - 12 Wochen nac
h
  der  Inbetriebnahme und im Anschluss jährlich zu
  überprüfen und zu dokumentieren.
- Die Einhaltung der Sollwerte laut ClimaDomo Protokoll
 zur
  Wasseraufbereitung sind sicherzustellen.

#### 5.06 Nachhaltige Wasseraufbereitung Bauseitigen Maßnahmen in der Anlagenzentrale

**5.06.010 GENO-therm Armatur Komfort**
*** Bedarfsposition ohne GB
GENO-therm Armatur Komfort zum Nachfüllen von aufbereit
etem Wasser in geschlossene Heizungsanlagen nach allen
geltenden Richtlinien
liefern und montieren

AUFBAU
- Systemtrenner gemäß DIN EN 1717
- Schmutzfänger
- einstellbarem Druckminderer
- Aufnahme für GENO-therm Füllpatrone
- Druckanzeige
- analoger Wasserzähler zur Dokumentation der
  nachgefüllten Wassermenge
- mit LF-Messzelle (Anzeige Wechsel Füllpatrone)
- Absperrventil
- Schalenisolierung
- Befestigungsmaterial

Anschluss 1/2" AG
Hersteller: Grünbeck Wasseraufbereitung GmbH
Menge: 0,000 St

**5.06.020 GENO-therm Füllpatrone**
*** Bedarfsposition ohne GB
GENO-therm Füllpatrone mit Flaschenadapter
liefern und an GENO-therm Armatur zum Nachfüllen von en
tsalztem Wasser in Heiz-/Kühlkreislauf installieren.

HINWEIS
Notwendiger Wechsel der GENO-therm Füllpatrone wird an
der Armatur angezeigt (siehe Bedienungsanleitung).

Hersteller: Grünbeck Wasseraufbereitung GmbH
Menge: 0,000 St

**5.06.030 Inhibitor in Anlagenwasser einbringen**
*** Bedarfsposition ohne GB
Inhibitor in Anlagenwasser einbringen
- zur Stabilisierung des pH-Wertes
- zum Korrosionsschutz für
     - Eisen, Gußeisen, Stahl
     - Kupfer und Rotguß
- Verhinderung von Kalkablagerungen

Wirkung unabhängig vom Sauerstoffgehalt des Wassers

Einsatz erforderlich, wenn
  - pH-Wert nicht im Bereich zwischen 8,2 - 9,5
  - korrosive Teile im Sekundärkreis verbaut sind

HINWEIS
Grünbeck empfiehlt vor Einbringung des Inhibitors
das Anlagenwassers nach VDI Richtlinie 2035
für eine salzarme Fahrweise aufzubereiten.

Angaben des Herstellers beachten!

- Produkt:  GENO-safe A
- Dosierung:  1 l für 200 l Anlagenwasser
- Menge Anlagenwasser
     - Raum bis Zonenregelgruppe  .... l
     - Rohrnetz bis Zonenregelgruppe  .... l

Hersteller:  Grünbeck Wasseraufbereitung GmbH
Menge: 0,000 l

**5.06.040 1. Überprüfung und Dokumentation des Anlagenmediums**
*** Bedarfsposition ohne GB
1. Überprüfung des Anlagenwassers 8 - 12 Wochen
nach Erstbefüllung

ÜBERPRÜFUNG FOLGENDER PARAMETER
- pH-Wert
- Leitfähigkeit
- Härte
- Anteil GENO-safe A
  Einsatz erforderlich, wenn
  - pH-Wert nicht im Bereich zwischen 8,2 - 9,5
  - korrosive Teile im Sekundärkreis verbaut sind

Werte in ClimaDomo Protokoll zur Wasseraufbereitung ein
tragen. Die Einhaltung der Sollwerte ist sicherzustelle
n.

Kosten geschätzt für ortsansässiges Unternehmen
Menge: 0,000 St

**5.06.050 Jährliche Kontrolle des Anlagenmediums**
*** Bedarfsposition ohne GB
Jährliche Kontrolle und Dokumentation der Parameter des
 Anlagenmediums

ÜBERPRÜFUNG FOLGENDER PARAMETER
- pH-Wert
- Leitfähigkeit
- Härte
- Anteil GENO-safe A
  Einsatz erforderlich, wenn
  - pH-Wert nicht im Bereich zwischen 8,2 - 9,5
  - korrosive Teile im Sekundärkreis verbaut sind

Werte in ClimaDomo Protokoll zur Wasseraufbereitung ein
tragen. Die Einhaltung der Sollwerte ist sicherzustelle
n.

Kosten geschätzt für ortsansässiges Unternehmen
Menge: 0,000 St/a
